# 0056 Junta tórica 75 - De Genebre

- Propiedad del archivo: CONSTRUNARIO
- Formato: FIEBDC-3/2012
- Programa: Construnario Versión 3.51
- Fecha de los precios: 02/05/2022
- Divisa: EUR

**GEN0056 10** u 0056 Junta tórica 75 - De Genebre
Precio: 4.27
Junta tórica 75. Código EAN: 8428381000914
