# 0057 Anillo junta tórica 63 - De Genebre

- Propiedad del archivo: CONSTRUNARIO
- Formato: FIEBDC-3/2012
- Programa: Construnario Versión 3.51
- Fecha de los precios: 02/05/2022
- Divisa: EUR

**GEN0057 09** u 0057 Anillo junta tórica 63 - De Genebre
Precio: 3.04
Anillo junta tórica 63. Código EAN: 8428381000983
