# 0057 Anillo junta tórica 90 - De Genebre

- Propiedad del archivo: CONSTRUNARIO
- Formato: FIEBDC-3/2012
- Programa: Construnario Versión 3.51
- Fecha de los precios: 02/05/2022
- Divisa: EUR

**GEN0057 11** u 0057 Anillo junta tórica 90 - De Genebre
Precio: 9.79
Anillo junta tórica 90. Código EAN: 8428381001003
