# 0058 Anillo de apriete 20 - De Genebre

- Propiedad del archivo: CONSTRUNARIO
- Formato: FIEBDC-3/2012
- Programa: Construnario Versión 3.51
- Fecha de los precios: 02/05/2022
- Divisa: EUR

**GEN0058 04** u 0058 Anillo de apriete 20 - De Genebre
Precio: 1.70
Anillo de apriete 20. Código EAN: 8428381001010
