# 0058 Anillo de apriete 50 - De Genebre

- Propiedad del archivo: CONSTRUNARIO
- Formato: FIEBDC-3/2012
- Programa: Construnario Versión 3.51
- Fecha de los precios: 02/05/2022
- Divisa: EUR

**GEN0058 08** u 0058 Anillo de apriete 50 - De Genebre
Precio: 5.77
Anillo de apriete 50. Código EAN: 8428381001058
