# 0090N Codo 90º INOX H-H Rosca NPT 4" - De Genebre

- Propiedad del archivo: CONSTRUNARIO
- Formato: FIEBDC-3/2012
- Programa: Construnario Versión 3.51
- Fecha de los precios: 28/04/2022
- Divisa: EUR

**GEN0090N 12** u 0090N Codo 90º INOX H-H Rosca NPT 4" - De Genebre
Precio: 119.30
Codo 90º INOX H-H Rosca NPT 4" Precios a consultar. Código EAN: 8428381201755
