# 0092 Codo 90º INOX M-H 3/8" - De Genebre

- Propiedad del archivo: CONSTRUNARIO
- Formato: FIEBDC-3/2012
- Programa: Construnario Versión 3.51
- Fecha de los precios: 28/04/2022
- Divisa: EUR

**GEN0092 03** u 0092 Codo 90º INOX M-H 3/8" - De Genebre
Precio: 3.54
Codo 90º INOX M-H 3/8" Código EAN: 8428381055785
