# 0092N Codo 90º INOX M-H Rosca NPT 3/4" - De Genebre

- Propiedad del archivo: CONSTRUNARIO
- Formato: FIEBDC-3/2012
- Programa: Construnario Versión 3.51
- Fecha de los precios: 28/04/2022
- Divisa: EUR

**GEN0092N 05** u 0092N Codo 90º INOX M-H Rosca NPT 3/4" - De Genebre
Precio: 6.14
Codo 90º INOX M-H Rosca NPT 3/4" Código EAN: 8428381201427
