# 0120 Codo 45º INOX H-H 3/8" - De Genebre

- Propiedad del archivo: CONSTRUNARIO
- Formato: FIEBDC-3/2012
- Programa: Construnario Versión 3.51
- Fecha de los precios: 28/04/2022
- Divisa: EUR

**GEN0120 03** u 0120 Codo 45º INOX H-H 3/8" - De Genebre
Precio: 3.55
Codo 45º INOX H-H 3/8" Código EAN: 8428381063933
