# 0120N Codo 45º INOX H-H Rosca NPT 1" - De Genebre

- Propiedad del archivo: CONSTRUNARIO
- Formato: FIEBDC-3/2012
- Programa: Construnario Versión 3.51
- Fecha de los precios: 28/04/2022
- Divisa: EUR

**GEN0120N 06** u 0120N Codo 45º INOX H-H Rosca NPT 1" - De Genebre
Precio: 7.84
GENEBRE 0120N Codo 45º INOX H-H Rosca NPT 1" Precios a consultar. Código EAN: 8428381202004
