# 0130 Te igual INOX H 4" - De Genebre

- Propiedad del archivo: CONSTRUNARIO
- Formato: FIEBDC-3/2012
- Programa: Construnario Versión 3.51
- Fecha de los precios: 28/04/2022
- Divisa: EUR

**GEN0130 12** u 0130 Te igual INOX H 4" - De Genebre
Precio: 153.68
Te igual H INOX 4" Código EAN: 8428381064022
