# 0130 Te igual INOX H Rosca NPT 2 1/2" - De Genebre

- Propiedad del archivo: CONSTRUNARIO
- Formato: FIEBDC-3/2012
- Programa: Construnario Versión 3.51
- Fecha de los precios: 28/04/2022
- Divisa: EUR

**GEN0130N 10** u 0130 Te igual INOX H Rosca NPT 2 1/2" - De Genebre
Precio: 66.34
Te igual H INOX Rosca NPT 2 1/2". Precios a consultar. Código EAN: 8428381201700
