# Entronque soldar, referencia 0149 02 de Genebre. INOX M 1/4' - De Genebre

- Propiedad del archivo: CONSTRUNARIO
- Formato: FIEBDC-3/2012
- Programa: Construnario Versión 3.51
- Fecha de los precios: 28/04/2022
- Divisa: EUR

**GEN0149 02** u Entronque soldar, referencia 0149 02 de Genebre. INOX M 1/4' - De Genebre
Precio: 1.77
Entronque soldar INOX M 1/4" Código EAN: 8428381061847
