# Entronque soldar, referencia 0149 024 de Genebre. INOX M 1/2' - De Genebre

- Propiedad del archivo: CONSTRUNARIO
- Formato: FIEBDC-3/2012
- Programa: Construnario Versión 3.51
- Fecha de los precios: 28/04/2022
- Divisa: EUR

**GEN0149 04** u Entronque soldar, referencia 0149 024 de Genebre. INOX M 1/2' - De Genebre
Precio: 3.29
Entronque soldar INOX M 1/2" Código EAN: 8428381061632
