# Entronque soldar, referencia 0149 11 de Genebre. INOX M 3' - De Genebre

- Propiedad del archivo: CONSTRUNARIO
- Formato: FIEBDC-3/2012
- Programa: Construnario Versión 3.51
- Fecha de los precios: 28/04/2022
- Divisa: EUR

**GEN0149 11** u Entronque soldar, referencia 0149 11 de Genebre. INOX M 3' - De Genebre
Precio: 32.76
Entronque soldar INOX M 3" Código EAN: 8428381063285
