# 0150 Entronque soldar INOX M-M 1 1/4" - De Genebre

- Propiedad del archivo: CONSTRUNARIO
- Formato: FIEBDC-3/2012
- Programa: Construnario Versión 3.51
- Fecha de los precios: 28/04/2022
- Divisa: EUR

**GEN0150 07 080** u 0150 Entronque soldar INOX M-M 1 1/4" - De Genebre
Precio: 12.49
Entronque soldar INOX M-M 1 1/4" Código EAN: 8428381164135
