# 0150 Entronque soldar INOX M-M 1 1/2" - De Genebre

- Propiedad del archivo: CONSTRUNARIO
- Formato: FIEBDC-3/2012
- Programa: Construnario Versión 3.51
- Fecha de los precios: 28/04/2022
- Divisa: EUR

**GEN0150 08 080** u 0150 Entronque soldar INOX M-M 1 1/2" - De Genebre
Precio: 16.60
Entronque soldar INOX M-M 1 1/2" Código EAN: 8428381168881
