# 0150 Entronque soldar INOX M-M 3" - De Genebre

- Propiedad del archivo: CONSTRUNARIO
- Formato: FIEBDC-3/2012
- Programa: Construnario Versión 3.51
- Fecha de los precios: 28/04/2022
- Divisa: EUR

**GEN0150 11 120** u 0150 Entronque soldar INOX M-M 3" - De Genebre
Precio: 60.39
Entronque soldar INOX M-M 3" Código EAN: 8428381168911
