# Cruz INOX 3/8' Rosca NPT, referencia 0180N 03 de Genebre - De Genebre

- Propiedad del archivo: CONSTRUNARIO
- Formato: FIEBDC-3/2012
- Programa: Construnario Versión 3.51
- Fecha de los precios: 28/04/2022
- Divisa: EUR

**GEN0182N 03** u Cruz INOX 3/8' Rosca NPT, referencia 0180N 03 de Genebre - De Genebre
Precio: 6.79
Cruz INOX 3/8" Rosca NPT. Código EAN: 8428381202066
