# Cruz INOX 1 1/4' Rosca NPT, referencia 0180N 07 de Genebre - De Genebre

- Propiedad del archivo: CONSTRUNARIO
- Formato: FIEBDC-3/2012
- Programa: Construnario Versión 3.51
- Fecha de los precios: 28/04/2022
- Divisa: EUR

**GEN0182N 07** u Cruz INOX 1 1/4' Rosca NPT, referencia 0180N 07 de Genebre - De Genebre
Precio: 24.61
Cruz INOX 1 1/4" Rosca NPT. Código EAN: 8428381202103
