# Cruz INOX 2' Rosca NPT, referencia 0180N 09 de Genebre - De Genebre

- Propiedad del archivo: CONSTRUNARIO
- Formato: FIEBDC-3/2012
- Programa: Construnario Versión 3.51
- Fecha de los precios: 28/04/2022
- Divisa: EUR

**GEN0182N 09** u Cruz INOX 2' Rosca NPT, referencia 0180N 09 de Genebre - De Genebre
Precio: 44.64
Cruz INOX 2" Rosca NPT. Código EAN: 8428381202110
