# 0240 Manguito Reducción INOX 3/8"x1/4" - De Genebre

- Propiedad del archivo: CONSTRUNARIO
- Formato: FIEBDC-3/2012
- Programa: Construnario Versión 3.51
- Fecha de los precios: 28/04/2022
- Divisa: EUR

**GEN0240 03 02** u 0240 Manguito Reducción INOX 3/8"x1/4" - De Genebre
Precio: 3.43
Manguito Reducción INOX 3/8"x1/4" Código EAN: 8428381062783
