# 0240 Manguito Reducción INOX 2"x1 1/2" - De Genebre

- Propiedad del archivo: CONSTRUNARIO
- Formato: FIEBDC-3/2012
- Programa: Construnario Versión 3.51
- Fecha de los precios: 28/04/2022
- Divisa: EUR

**GEN0240 09 08** u 0240 Manguito Reducción INOX 2"x1 1/2" - De Genebre
Precio: 21.63
Manguito Reducción INOX 2"x1 1/2" Código EAN: 8428381062974
