# 0240 Manguito Reducción INOX 2 1/2"x 2" - De Genebre

- Propiedad del archivo: CONSTRUNARIO
- Formato: FIEBDC-3/2012
- Programa: Construnario Versión 3.51
- Fecha de los precios: 28/04/2022
- Divisa: EUR

**GEN0240 10 09** u 0240 Manguito Reducción INOX 2 1/2"x 2" - De Genebre
Precio: 34.61
Manguito Reducción INOX 2 1/2"x 2" Código EAN: 8428381064046
