# 0241 Reducción Hexagonal INOX M-H 1/4"x1/8" - De Genebre

- Propiedad del archivo: CONSTRUNARIO
- Formato: FIEBDC-3/2012
- Programa: Construnario Versión 3.51
- Fecha de los precios: 28/04/2022
- Divisa: EUR

**GEN0241 02 01** u 0241 Reducción Hexagonal INOX M-H 1/4"x1/8" - De Genebre
Precio: 1.78
GENEBRE 0241 Reducción Hexagonal INOX M-H 1/4"x1/8" Código EAN: 8428381055990
