# 0241 Reducción hexagonal INOX M-H 3"x2 1/2" - De Genebre

- Propiedad del archivo: CONSTRUNARIO
- Formato: FIEBDC-3/2012
- Programa: Construnario Versión 3.51
- Fecha de los precios: 28/04/2022
- Divisa: EUR

**GEN0241 11 10** u 0241 Reducción hexagonal INOX M-H 3"x2 1/2" - De Genebre
Precio: 31.59
Reducción hexagonal INOX M-H 3"x2 1/2" Código EAN: 8428381064510
