# 0241N Reducción hexagonal INOX M-H Rosca NPT 1 1/2"x1 1/4" - De Genebre

- Propiedad del archivo: CONSTRUNARIO
- Formato: FIEBDC-3/2012
- Programa: Construnario Versión 3.51
- Fecha de los precios: 28/04/2022
- Divisa: EUR

**GEN0241N 08 07** u 0241N Reducción hexagonal INOX M-H Rosca NPT 1 1/2"x1 1/4" - De Genebre
Precio: 9.65
Reducción hexagonal INOX M-H Rosca NPT 1 1/2"x1 1/4" Precios a consultar. Código EAN: 8428381201649
