# 0245 Machón reducido INOX 1/4"x1/8" - De Genebre

- Propiedad del archivo: CONSTRUNARIO
- Formato: FIEBDC-3/2012
- Programa: Construnario Versión 3.51
- Fecha de los precios: 28/04/2022
- Divisa: EUR

**GEN0245 02 01** u 0245 Machón reducido INOX 1/4"x1/8" - De Genebre
Precio: 2.63
Machón reducido INOX 1/4"x1/8" Código EAN: 8428381061922
