# 0245 Machón reducido INOX 1 1/2"x1" - De Genebre

- Propiedad del archivo: CONSTRUNARIO
- Formato: FIEBDC-3/2012
- Programa: Construnario Versión 3.51
- Fecha de los precios: 28/04/2022
- Divisa: EUR

**GEN0245 08 06** u 0245 Machón reducido INOX 1 1/2"x1" - De Genebre
Precio: 12.96
Machón reducido INOX 1 1/2"x1" Código EAN: 8428381063674
