# 0270 Manguito liso INOX H-H 1" - De Genebre

- Propiedad del archivo: CONSTRUNARIO
- Formato: FIEBDC-3/2012
- Programa: Construnario Versión 3.51
- Fecha de los precios: 28/04/2022
- Divisa: EUR

**GEN0270 06** u 0270 Manguito liso INOX H-H 1" - De Genebre
Precio: 6.07
Manguito liso INOX H-H 1" Código EAN: 8428381061014
