# 0270N Manguito liso INOX H-H Rosca NPT 1/4" - De Genebre

- Propiedad del archivo: CONSTRUNARIO
- Formato: FIEBDC-3/2012
- Programa: Construnario Versión 3.51
- Fecha de los precios: 28/04/2022
- Divisa: EUR

**GEN0270N 02** u 0270N Manguito liso INOX H-H Rosca NPT 1/4" - De Genebre
Precio: 2.20
Manguito liso INOX H-H Rosca NPT 1/4" Precios a consultar. Código EAN: 8428381200895
