# 0280 Machón doble INOX 1/2" - De Genebre

- Propiedad del archivo: CONSTRUNARIO
- Formato: FIEBDC-3/2012
- Programa: Construnario Versión 3.51
- Fecha de los precios: 28/04/2022
- Divisa: EUR

**GEN0280 04** u 0280 Machón doble INOX 1/2" - De Genebre
Precio: 3.09
Machón doble INOX 1/2" Código EAN: 8428381055914
