# 0280 Machón doble INOX 1"1/4 - De Genebre

- Propiedad del archivo: CONSTRUNARIO
- Formato: FIEBDC-3/2012
- Programa: Construnario Versión 3.51
- Fecha de los precios: 28/04/2022
- Divisa: EUR

**GEN0280 07** u 0280 Machón doble INOX 1"1/4 - De Genebre
Precio: 10.18
Machón doble INOX 1"1/4 Código EAN: 8428381055945
