# 0280 Machón doble INOX 3" - De Genebre

- Propiedad del archivo: CONSTRUNARIO
- Formato: FIEBDC-3/2012
- Programa: Construnario Versión 3.51
- Fecha de los precios: 28/04/2022
- Divisa: EUR

**GEN0280 11** u 0280 Machón doble INOX 3" - De Genebre
Precio: 38.73
Machón doble INOX 3" Código EAN: 8428381064053
