# 0285 Racor pasamuros INOX 3/8" - De Genebre

- Propiedad del archivo: CONSTRUNARIO
- Formato: FIEBDC-3/2012
- Programa: Construnario Versión 3.51
- Fecha de los precios: 28/04/2022
- Divisa: EUR

**GEN0285 03** u 0285 Racor pasamuros INOX 3/8" - De Genebre
Precio: 18.01
Racor pasamuros INOX 3/8" Código EAN: 8428381216797
