# 0290 Tapón cabeza hexagonal INOX 1 1/2" - De Genebre

- Propiedad del archivo: CONSTRUNARIO
- Formato: FIEBDC-3/2012
- Programa: Construnario Versión 3.51
- Fecha de los precios: 28/04/2022
- Divisa: EUR

**GEN0290 08** u 0290 Tapón cabeza hexagonal INOX 1 1/2" - De Genebre
Precio: 8.59
Tapón cabeza hexagonal INOX 1 1/2" Código EAN: 8428381145066
