# 0300 Tapa H hexagonal INOX 3/4" - De Genebre

- Propiedad del archivo: CONSTRUNARIO
- Formato: FIEBDC-3/2012
- Programa: Construnario Versión 3.51
- Fecha de los precios: 28/04/2022
- Divisa: EUR

**GEN0300 05** u 0300 Tapa H hexagonal INOX 3/4" - De Genebre
Precio: 3.22
Tapa H hexagonal INOX 3/4" Código EAN: 8428381056232
