# 0300 Tapa H hexagonal INOX 1"1/4 - De Genebre

- Propiedad del archivo: CONSTRUNARIO
- Formato: FIEBDC-3/2012
- Programa: Construnario Versión 3.51
- Fecha de los precios: 28/04/2022
- Divisa: EUR

**GEN0300 07** u 0300 Tapa H hexagonal INOX 1"1/4 - De Genebre
Precio: 8.67
Tapa H hexagonal INOX 1"1/4 Código EAN: 8428381062752
