# 0312 Anillo roscado hexagonal INOX 2" - De Genebre

- Propiedad del archivo: CONSTRUNARIO
- Formato: FIEBDC-3/2012
- Programa: Construnario Versión 3.51
- Fecha de los precios: 28/04/2022
- Divisa: EUR

**GEN0312 09** u 0312 Anillo roscado hexagonal INOX 2" - De Genebre
Precio: 8.80
Anillo roscado hexagonal INOX 2" Código EAN: 8428381062950
