# 0340N Enlace INOX 3 piezas H-H Rosca NPT 3/8" - De Genebre

- Propiedad del archivo: CONSTRUNARIO
- Formato: FIEBDC-3/2012
- Programa: Construnario Versión 3.51
- Fecha de los precios: 28/04/2022
- Divisa: EUR

**GEN0340N 03** u 0340N Enlace INOX 3 piezas H-H Rosca NPT 3/8" - De Genebre
Precio: 10.91
Enlace INOX 3 piezas H-H Rosca NPT 3/8" Precios a consultar. Código EAN: 8428381201274
