# 0341 Enlace INOX 3 piezas M-H 2 1/2" - De Genebre

- Propiedad del archivo: CONSTRUNARIO
- Formato: FIEBDC-3/2012
- Programa: Construnario Versión 3.51
- Fecha de los precios: 28/04/2022
- Divisa: EUR

**GEN0341 10** u 0341 Enlace INOX 3 piezas M-H 2 1/2" - De Genebre
Precio: 104.10
Enlace INOX 3 piezas M-H 2 1/2" Código EAN: 8428381064091
