# Racor Tipo B: Camlock hembra – rosca macho, referencia 0410 04 de Genebre. 1/2'' - De Genebre

- Propiedad del archivo: CONSTRUNARIO
- Formato: FIEBDC-3/2012
- Programa: Construnario Versión 3.51
- Fecha de los precios: 02/05/2022
- Divisa: EUR

**GEN0410 04** u Racor Tipo B: Camlock hembra – rosca macho, referencia 0410 04 de Genebre. 1/2'' - De Genebre
Precio: 10.18
Material AISI 316. Presión Máx. de trabajo: 10 bar (150 PSI). Junta NBR incluida. Código EAN: 8434055030286
