# Junta para Racord Camlock referencia 0480 06 de Genebre. 1'' - De Genebre

- Propiedad del archivo: CONSTRUNARIO
- Formato: FIEBDC-3/2012
- Programa: Construnario Versión 3.51
- Fecha de los precios: 02/05/2022
- Divisa: EUR

**GEN0480 06** u Junta para Racord Camlock referencia 0480 06 de Genebre. 1'' - De Genebre
Precio: 0.37
Material NBR Código EAN: 8434055030934
