# 0565 Racor Conexión Rosca Macho 3/4"xØ15 - De Genebre

- Propiedad del archivo: CONSTRUNARIO
- Formato: FIEBDC-3/2012
- Programa: Construnario Versión 3.51
- Fecha de los precios: 02/05/2022
- Divisa: EUR

**GEN05652006** u 0565 Racor Conexión Rosca Macho 3/4"xØ15 - De Genebre
Precio: 11.26
Racor conexión rosca macho, construcción en latón. Conexión tubo cobre con anillo compresión. Rosca macho con asiento plano para conexión tubo corrugado inox. 3/4"xØ15. Código EAN: 8428381272915
