# 0570 Racor Conexión Rosca Hembra DN20x3/4" - De Genebre

- Propiedad del archivo: CONSTRUNARIO
- Formato: FIEBDC-3/2012
- Programa: Construnario Versión 3.51
- Fecha de los precios: 02/05/2022
- Divisa: EUR

**GEN05702005** u 0570 Racor Conexión Rosca Hembra DN20x3/4" - De Genebre
Precio: 7.95
Racor conexión rosca hembra, construcción en latón. Acoplamiento para conexión tubo corrugado. Extremo rosca hembra DN20x3/4". Código EAN: 8428381272977
