# 0570 Racor Conexión Rosca Hembra DN20x1" - De Genebre

- Propiedad del archivo: CONSTRUNARIO
- Formato: FIEBDC-3/2012
- Programa: Construnario Versión 3.51
- Fecha de los precios: 02/05/2022
- Divisa: EUR

**GEN05702006** u 0570 Racor Conexión Rosca Hembra DN20x1" - De Genebre
Precio: 10.71
Racor conexión rosca hembra, construcción en latón. Acoplamiento para conexión tubo corrugado. Extremo rosca hembra DN20x1". Código EAN: 8428381272984
