# Tubo corrugado flexible DN 20 AISI 304, referencia 0580 20 de Genebre. 25 metros - De Genebre

- Propiedad del archivo: CONSTRUNARIO
- Formato: FIEBDC-3/2012
- Programa: Construnario Versión 3.51
- Fecha de los precios: 02/05/2022
- Divisa: EUR

**GEN0580 20** u Tubo corrugado flexible DN 20 AISI 304, referencia 0580 20 de Genebre. 25 metros - De Genebre
Precio: 234.74
Tubo corrugado fabricado mediante lámina de acero inoxidable conformada y soldada. Las ondas permiten gran flexibilidad para un montaje rápido y sencillo. Aplicación habitual en instalaciones de energía solar donde se requiere una alta resistencia a la corrosión y temperatura. Las uniones se realizan mediante accesorios roscados de latón (Solar Press System) sin necesidad de utilización de herramientas especiales para este propósito. Artículos disponibles con los códigos de venta: 0550, 0565 y 0570 Código EAN: 8428381281054
