# Maneta GE2 cromo - De Genebre

- Propiedad del archivo: CONSTRUNARIO
- Formato: FIEBDC-3/2012
- Programa: Construnario Versión 3.51
- Fecha de los precios: 02/05/2022
- Divisa: EUR

**GEN100001 22 45** u Maneta GE2 cromo - De Genebre
Precio: 17.14
Maneta GE2 cromo. Código EAN: 8428381241997
