# Maneta Kenjo cromo - De Genebre

- Propiedad del archivo: CONSTRUNARIO
- Formato: FIEBDC-3/2012
- Programa: Construnario Versión 3.51
- Fecha de los precios: 02/05/2022
- Divisa: EUR

**GEN100001 26 45** u Maneta Kenjo cromo - De Genebre
Precio: 17.15
Maneta Kenjo cromo. Código EAN: 8428381247470
