# Cartucho cerámico D25 1 agua - De Genebre

- Propiedad del archivo: CONSTRUNARIO
- Formato: FIEBDC-3/2012
- Programa: Construnario Versión 3.51
- Fecha de los precios: 02/05/2022
- Divisa: EUR

**GEN100042** u Cartucho cerámico D25 1 agua - De Genebre
Precio: 12.24
Cartucho cerámico D25 1 agua. Código EAN: 8428381100928
